# Plancher massif flottant "FINSA"

- Propriété du fichier: CYPE INGENIEROS, S.A.
- Format: FIEBDC-3/2002
- Devise: EUR
- Coûts indirects: 3.00 %
- Frais généraux: 13.00 %
- Bénéfice: 6.00 %
- TVA: 20.00 %

**FSB020** m² Plancher massif flottant "FINSA", de lames en bois massif de pin maritime (Pinus pinaster), de 2500x90x17 mm, assemblées avec adhésif et pose à coupe de pierre sur membrane en mousse de polyéthylène de haute densité de 3 mm d'épaisseur.
Plancher massif flottant "FINSA", constitué de lames emboîtées en bois massif de pin maritime (Pinus pinaster), de 2500x90x17 mm d'épaisseur, brossé en usine et non recouvert, finition naturelle, pose à coupe de pierre sur membrane en mousse de polyéthylène de haute densité de 3 mm d'épaisseur et collées entre elles avec adhésif type D3 (antihumidité). Comprend les joints, les moulures couvre-joints, adhésif et les accessoires de montage pour le plancher massif flottant.
Inclut: Mise en place de la base de polyéthylène. Mise en place et découpe de la première rangée par un coin de la pièce. Mise en place et recoupe des rangées suivantes. Union des tables par collage. Nettoyage des restes d'adhésif qui peuvent déborder des joints. Mise en place et recoupe de la dernière rangée.
Critère de métré de projet: Surface utile, mesurée selon documentation graphique du Projet. Le métré par casses et découpes n'a pas été augmenté, puisque 5% de pièces de plus ont été considérées dans la décomposition.
Critère de mesure de l'ouvrage: On mesurera la surface réellement exécutée selon les spécifications du Projet.

| Code | U | Désignation | Quantité | Prix | Montant |
|---|---|---|---|---|---|
| mt16pnc020a | m² | Membrane en mousse de polyéthylène de haute densité de 3 mm d'épaisseur; fournissant une réduction du niveau global de pression au bruit de choc de 16 dB. (matériau) | 1.100 | 0.47 | 0.52 |
| mt16aaa030 | m | Ruban autoadhésif pour le scellage des joints. (matériau) | 0.440 | 0.30 | 0.13 |
| mt18mtf010a | m² | Plancher massif flottant "FINSA" de lames en bois massif de pin maritime (Pinus pinaster), 2500x90x17 mm, brossé en usine et non recouvert, finition naturelle, selon NF EN 13810-1 et NF EN 14342. (matériau) | 1.020 | 8.56 | 8.73 |
| mt18mva070 | l | Adhésif type D3 (antihumidité). (matériau) | 0.050 | 1.59 | 0.08 |
| mo025 | h | Compagnon professionnel III/CP2 parqueteur. (main-d'œuvre) | 0.354 | 25.59 | 9.06 |
| mo063 | h | Ouvrier professionnel II/OP parqueteur. (main-d'œuvre) | 0.354 | 23.25 | 8.23 |
| % | % | Coûts directs complémentaires | 2 % | 26.75 | 0.54 |
|  |  | Coûts directs |  |  | 27.29 |
