# Passerelle constituée de planches en bois massif

- Propriété du fichier: CYPE INGENIEROS, S.A.
- Format: FIEBDC-3/2002
- Devise: EUR
- Coûts indirects: 3.00 %
- Frais généraux: 13.00 %
- Bénéfice: 6.00 %
- TVA: 20.00 %

**VPO010** m² Passerelle constituée de planches en bois massif, de pin maritime (Pinus pinaster), Sendero "FINSA", de 45x140x2050 mm, couleur marron, traité en autoclave par la méthode Bethell, avec classe d'emploi 4 selon NF EN 335, sur une base existantes (non comprise dans ce prix).
Passerelle constituée de planches en bois massif, de pin maritime (Pinus pinaster), Sendero "FINSA", de 45x140x2050 mm, couleur marron, traité en autoclave par la méthode Bethell, avec classe d'emploi 4 selon NF EN 335, sur une base existantes (non comprise dans ce prix). Comprend les pièces spéciales.
Inclut: Implantation. Mise en place des planches.
Critère de métré de projet: Surface utile, mesurée selon documentation graphique du Projet. Le métré par casses et découpes n'a pas été augmenté, puisque 5% de pièces de plus ont été considérées dans la décomposition.
Critère de mesure de l'ouvrage: On mesurera la surface réellement exécutée selon les spécifications du Projet.

| Code | U | Désignation | Quantité | Prix | Montant |
|---|---|---|---|---|---|
| mt18mtf020g | m² | Planches en bois massif, de pin maritime (Pinus pinaster), Sendero "FINSA", de 45x140x2050 mm, couleur marron, traité en autoclave par la méthode Bethell, avec classe d'emploi 4 selon NF EN 335. (matériau) | 1.050 | 25.10 | 26.36 |
| mo025 | h | Compagnon professionnel III/CP2 parqueteur. (main-d'œuvre) | 0.162 | 25.59 | 4.15 |
| mo063 | h | Ouvrier professionnel II/OP parqueteur. (main-d'œuvre) | 0.162 | 23.25 | 3.77 |
| % | % | Coûts directs complémentaires | 2 % | 34.28 | 0.69 |
|  |  | Coûts directs |  |  | 34.97 |
