# Revêtement de sol laminé

- Propriété du fichier: CYPE INGENIEROS, S.A.
- Format: FIEBDC-3/2002
- Devise: EUR
- Coûts indirects: 3.00 %
- Frais généraux: 13.00 %
- Bénéfice: 6.00 %
- TVA: 20.00 %

## F Aménagements et finitions

### FS Revêtements de sols

#### FSL Laminés

**FSL010** m² Revêtement de sol laminé.
Revêtement de sol laminé gamme FINfloor Original "FINSA", à lames de 1200x189 mm et 8 mm d'épaisseur, Classe 33: Commercial intense selon NF EN 13329, résistance à l'abrasion AC5, Euroclasse Bfl-s1 de réaction au feu selon NF EN 13501-1, constitué de panneau de base d'HDF hydrofuge, design des lames avec une planchette, avec face intérieure en papier kraft, face supérieure en laminé décoratif, finition Pino Lofoten, revêtu d'une couche superficielle de protection plastique et bords scellés avec de la paraffine anti-humidité, assemblage sans adhésif, type 'Clic'. L'ensemble installé dans un système flottant à rainure et languette sur couverture en mousse de polyéthylène réticulé, à cellules fermées, pour isolation au bruit de choc, revêtu sur une de ses faces par un film en polyéthylène qui agit comme un pare-vapeur FINfloor Silent Elite Underfloor, "FINSA", de 2 mm d'épaisseur. Comprend les moulures couvre-joints, et les accessoires de montage pour le revêtement de sol laminé.
Inclut: Mise en place de la base de polyéthylène. Mise en place et découpe de la première rangée par un coin de la pièce. Mise en place et découpe des rangées suivantes. Assemblage des planches par système 'Clic'. Mise en place et découpe de la dernière rangée. Découpe des pièces pour raccords, coins intérieurs et coins extérieurs. Fixation des pièces sur le parement. Dissimulation de la fixation avec du mastic.
Critère pour le métré: Surface utile, mesurée selon documentation graphique du Projet. Le métré par casses et découpes n'a pas été augmenté, puisque 5% de pièces de plus ont été considérées dans la décomposition.
Critère pour le mémoire: On mesurera la surface réellement exécutée selon les spécifications du Projet.

| Code | U | Désignation | Quantité | Prix | Montant |
|---|---|---|---|---|---|
| mt16pnf010a | m² | Couverture en mousse de polyéthylène réticulé, à cellules fermées, pour isolation au bruit de choc, revêtu sur une de ses faces par un film en polyéthylène qui agit comme un pare-vapeur FINfloor Silent Elite Underfloor "FINSA", de 2 mm d'épaisseur. (matériau) | 1.100 | 3.57 | 3.93 |
| mt16aaa030 | m | Ruban autoadhésif pour le scellement des joints. (matériau) | 0.440 | 0.30 | 0.13 |
| mt18lpf010ab | m² | Revêtement de sol laminé gamme FINfloor Original "FINSA", à lames de 1200x189 mm et 8 mm d'épaisseur, Classe 33: Commercial intense selon NF EN 13329, résistance à l'abrasion AC5, Euroclasse Bfl-s1 de réaction au feu selon NF EN 13501-1, constitué de panneau de base de HDF hydrofuge, design des lames avec une planchette, avec face intérieure en papier kraft, face supérieure en laminé décoratif, finition Pino Lofoten, revêtu d'une couche superficielle de protection plastique et bords scellés avec de la paraffine anti-humidité, avec 'Clic' d'installation sur ses quatre côtés selon EP 0 843 763 et US 6 006 486. (matériau) | 1.050 | 21.40 | 22.47 |
| op00cla010 |  | Cloueuse pneumatique. | 1.000 | 0.00 | 0.00 |
| op00cep010 |  | Varlope. | 1.000 | 0.00 | 0.00 |
| op00gui010 |  | Guillotine. | 1.000 | 0.00 | 0.00 |
| mo028 | h | Compagnon professionnel III/CP2 poseur de sols laminés. (main-d'œuvre) | 0.107 | 29.25 | 3.13 |
| mo066 | h | Ouvrier professionnel II/OP poseur de sols laminés. (main-d'œuvre) | 0.083 | 26.02 | 2.16 |
| % | % | Frais de chantier des unités d'ouvrage | 2 % | 31.82 | 0.64 |
|  |  | Coûts directs |  |  | 32.46 |
